# Estación de llamada ETH con 6 teclas

- Propiedad del archivo: CONSTRUNARIO
- Formato: FIEBDC-3/2012
- Programa: Construnario Versión 3.51
- Fecha de los precios: 25/01/2023
- Divisa: EUR

**ABT-DMS** u Estación de llamada ETH con 6 teclas
Suminsitro e instalación de estación de Estación de llamada con conexión ETH para la emisión de mensajes o intercomunicación con otras estaciones para montaje en superficie o en pared (requiere caja REDBOX 300). Totalmente supervisada y equipada con altavoz, micrófono de cuello de cisne, LED de estado, 6 teclas de función de libre configuración y botón TALK. Equipada con 2 entradas de audio estéreo, 2 entradas de micrófono, salida de auriculares, trimmer de ajuste del volumen de MIC, entrada de 48 VDC y puertos RJ-45 para conexiones del sistema y expansor de teclas ABT-EKB-20M. Totalmente instalado, programado y funcionando según planos y pliego de condiciones. Modelo ABT-DMS de Honeywell Life Safety.
