# Teclado de ampliación

- Propiedad del archivo: CONSTRUNARIO
- Formato: FIEBDC-3/2012
- Programa: Construnario Versión 3.51
- Fecha de los precios: 25/01/2023
- Divisa: EUR

**ABT-EKB-20M** u Teclado de ampliación
Teclado de ampliación con 20 teclas para las estaciones de llamada modelos:ABT-DFMS, ABT-DMS, ABT-DMS-LCD.
