# Dispositivo EOL

- Propiedad del archivo: CONSTRUNARIO
- Formato: FIEBDC-3/2012
- Programa: Construnario Versión 3.51
- Fecha de los precios: 25/01/2023
- Divisa: EUR

**ABT-EOL** u Dispositivo EOL
Dispositivo EOL para supervisión de líneas de 100V. Paquete de 10 uds.
