# Kit adaptador para montaje en rack de miniVES

- Propiedad del archivo: CONSTRUNARIO
- Formato: FIEBDC-3/2012
- Programa: Construnario VersiĆ³n 3.51
- Fecha de los precios: 25/01/2023
- Divisa: EUR

| Código | Ud | Descripción |
|---|---|---|
| ABT-mVRA | u | Kit adaptador para montaje en rack de miniVES. |
