# Controlador AVC

- Propiedad del archivo: CONSTRUNARIO
- Formato: FIEBDC-3/2012
- Programa: Construnario Versión 3.51
- Fecha de los precios: 25/01/2023
- Divisa: EUR

**ABT-NSC6** u Controlador AVC
Controlador TCP/IP diseñado para su uso con sistemas miniVES. El dispositivo de recibe los datos de ruido ambiente procedente de hasta 6 sensores ABT-NSM para el control automático del volumen en la señal de salida de audio (música de fondo y anuncios en las zonas de altavoces asignadas).
