# Micrófono AVC para empotrar en techo

- Propiedad del archivo: CONSTRUNARIO
- Formato: FIEBDC-3/2012
- Programa: Construnario Versión 3.51
- Fecha de los precios: 25/01/2023
- Divisa: EUR

**ABT-NSM (A)** u Micrófono AVC para empotrar en techo
Micrófono ambiente para control automático de volumen para montaje empotrado en techo. Rango de muestreo del SPL: de 57 a 115 dB (A). Protección IP32.
