# ABT-TNL100.Difusor para túneles

- Propiedad del archivo: CONSTRUNARIO
- Formato: FIEBDC-3/2012
- Programa: Construnario Versión 3.51
- Fecha de los precios: 25/01/2023
- Divisa: EUR

**ABT-TNL100** u ABT-TNL100.Difusor para túneles
Difusor de bocina directiva de acero inoxidable de 100W para aplicaciones en túneles. Respuesta de frecuencia 250 - 8.000 Hz. Grado de protección IP66. Dimensiones 1714 x 1020 x 450 mm, peso 32 Kg, temperatura de funcionamiento -25 / +70 °C. Color gris (RAL 7035). Sensibilidad: 111 dB@1W/1m.
