# Marco para altavoz de pared

- Propiedad del archivo: CONSTRUNARIO
- Formato: FIEBDC-3/2012
- Programa: Construnario VersiĆ³n 3.51
- Fecha de los precios: 25/01/2023
- Divisa: EUR

**ABT-W6FRAME** u Marco para altavoz de pared
Marco para la instalaciĆ³n semienpotrada de los altavoces serie ABT-W6.x
