# Tarjeta de comunicación RS485, para repetidor remoto

- Propiedad del archivo: CONSTRUNARIO
- Formato: FIEBDC-3/2012
- Programa: Construnario Versión 3.51
- Fecha de los precios: 25/01/2023
- Divisa: EUR
- Código: honeywell-li (15/02/2023)

**AM82-2S2C** u Tarjeta de comunicación RS485, para repetidor remoto
Tarjeta de comunicación RS485 para conectar repetidor remoto LCD-8200. Se instala en la central AM8200EU.

| Código | Ud | Descripción | Rendimiento |
|---|---|---|---|
| SIB-8200 | u | Tarjeta de comunicación Ethernet para AM-8200 (material) | 1.000 |

## Recursos

**SIB-8200** u Tarjeta de comunicación Ethernet para AM-8200
Tarjeta de comunicación con puerto ETHERNET RJ45 para conectar la central AM-8200 al programa de gráficos TG-AM8200. Se instala en la central AM8200EU.
