# Amplificador de 2X400W/100V Clase D

- Propiedad del archivo: CONSTRUNARIO
- Formato: FIEBDC-3/2012
- Programa: Construnario Versión 3.51
- Fecha de los precios: 25/01/2023
- Divisa: EUR
- Código: honeywell-li (15/02/2023)

**AMPL2X400D** u Amplificador de 2X400W/100V Clase D
Suministro e instalación de amplificador de potencia digital de clase D con dos canales de amplificador independientes de 400W de potencia y transformadores de salida para líneas de 100V, compatible con el sistema VARIODYN D1 y específico para aplicaciones de evacuación conforme a EN54-16. Los amplificadores son gestionados y monitorizados por lo módulos DOM4-8 o DOM4-24 del sistema VARIODYN D1. Las dos entradas AF y las líneas para gestión y monitorización, conectan con el módulo DOM mediante un solo cable. Para montaje en armario rack de 19"", ocupa 2HU. Totalmente instalado, programado y funcionando según planos y pliego de condiciones. Modelo 580232 de Honeywell Life Safety

| Código | Ud | Descripción | Rendimiento |
|---|---|---|---|
| 580232 | u | 580232 Amplificador digital 2XD400 - 2x400W/100V Clase D (EN 54-16) (material) | 1.000 |
| ATC00400 | h | Cuadrilla albañilería formada por oficial 1ª instalador y ayudante especialista. (mano de obra) | 0.500 |
| WW00300 | u | Material complementario o pzas. E (material) | 5.000 |
| WW00400 | u | Pequeño material (material) | 10.000 |

## Recursos

**580232** u 580232 Amplificador digital 2XD400 - 2x400W/100V Clase D (EN 54-16)
Aplicación: etapa de potencia digital de clase D de alta eficiencia con 2 canales de amplificador independientes de 400W de potencia y transformadores toroidales de salida para líneas de 100V, compatible con el sistema VARIODYN® D1 y específico para aplicaciones de evacuación conforme a EN54-16. Los amplificadores son gestionados y monitorizados por los módulos DOM 4-8 o DOM 4-24 del sistema VARIODYN® D1. Gestión y señales de entrada: las dos entradas AF (señales de audio de entrada) y las líneas para gestión y monitorización, conectan con el módulo DOM del sistema VARIODYN® D1 mediante un sólo cable (ref. 583491A). Salidas 100V: Las salidas para líneas de 100V, simétricas y sin referencia a tierra, están disponibles en el conector serigrafiado con el texto “Output 100V”, y conectan a su vez, con el módulo DOM mediante otro cable específico (ref. 583477.21). En caso de que la temperatura alcance un valor crítico, el relé de carga del canal afectado se desconectará y se volverá a conectar automáticamente una vez la temperatura disminuya hasta un valor seguro. Alimentación: Un conector europeo estándar para la alimentación y un fusible de protección se encuentran disponibles en la parte posterior del equipo. El cable de alimentación se incluye con el equipo. El suministro eléctrico de la etapa de potencia sólo puede realizarse mediante una línea de 3 hilos con toma de tierra. Adaptado para alimentación de emergencia a 24Vdc mediante baterías, de acuerdo con EN54-16. Función de standby para ahorro de energía. Para montaje en armario rack de 19” (2 HU).
