# Ampl.digital 4XD125B-4x125W/100V Clase D/FA Emerg

- Propiedad del archivo: CONSTRUNARIO
- Formato: FIEBDC-3/2012
- Programa: Construnario Versión 3.51
- Fecha de los precios: 25/01/2023
- Divisa: EUR
- Código: honeywell-li (15/02/2023)

**AMPL4XD125B** u Ampl.digital 4XD125B-4x125W/100V Clase D/FA Emerg.
Suministro e instalación de amplificador de potencia digital de clase D con cuatro canales de amplificador independientes de 125W de potencia y transformadores de salida para líneas de 100V, compatible con el sistema VARIODYN D1 y específico para aplicaciones de evacuación conforme a EN54-16. Además de la función de amplificador, la unidad incluye cargador de baterías integrado certificado EN54-4 para el suministro de alimnetación auxiliar de emergencia a 24Vdc en caso de fallo de la alimentación principal. Para montaje en armario rack de 19"", ocupa 1HU. Totalmente instalado, programado y funcionando según planos y pliego de condiciones. Modelo 580242 de Honeywell Life Safety

| Código | Ud | Descripción | Rendimiento |
|---|---|---|---|
| 580242 | u | 580242 Ampl.digital 4XD125B-4x125W/100V Clase D/FA Emerg. (EN 54-16/EN54-4) (material) | 1.000 |
| ATC00400 | h | Cuadrilla albañilería formada por oficial 1ª instalador y ayudante especialista. (mano de obra) | 0.500 |
| WW00300 | u | Material complementario o pzas. E (material) | 5.000 |
| WW00400 | u | Pequeño material (material) | 10.000 |

## Recursos

**580242** u 580242 Ampl.digital 4XD125B-4x125W/100V Clase D/FA Emerg. (EN 54-16/EN54-4)
Aplicación: Etapa de potencia digital Direct-Drive de clase D y alta eficiencia con 4 canales de amplificador independientes de 125W de potencia y salida para líneas de 100V, compatible con el sistema VARIODYN® D1 y específico para aplicaciones de evacuación conforme a EN54-16. Además de la función de amplificador, la unidad incluye cargador de baterías integrado certificado EN54-4 para el suministro de alimnetación auxiliar de emergencia a 24Vdc en caso de fallo de la alimentación principal. Admite la posibilidad de configurar la unidad para operar en modo 2x250W.
