# Cuadrilla albañilería formada por oficial 1ª instalador y ayudante especialista

- Propiedad del archivo: CONSTRUNARIO
- Formato: FIEBDC-3/2012
- Programa: Construnario Versión 3.51
- Fecha de los precios: 25/01/2023
- Divisa: EUR

| Código | Ud | Descripción |
|---|---|---|
| ATC00400 | h | Cuadrilla albañilería formada por oficial 1ª instalador y ayudante especialista. |
