# B401 Base estándar

- Propiedad del archivo: CONSTRUNARIO
- Formato: FIEBDC-3/2012
- Programa: Construnario Versión 3.51
- Fecha de los precios: 25/01/2023
- Divisa: EUR

**B401** u B401 Base estándar
Base estándar de superficie color marfil B401 para detectores convencionales de las series 400, 600 y 800. Dispone de automatismo de bloqueo y terminales de conexión para cable de hasta 2,5 mm2.
