# B501RF Base compatible con detectores via radio AGILE equipada con imán anti-extracción

- Propiedad del archivo: CONSTRUNARIO
- Formato: FIEBDC-3/2012
- Programa: Construnario Versión 3.51
- Fecha de los precios: 25/01/2023
- Divisa: EUR

**B501RF** u B501RF Base compatible con detectores via radio AGILE equipada con imán anti-extracción
Base blanca estándar de superficie B501RF para detectores analógicos vía radio AGILE de la serie NRX y/o Dispositivo. Dispone de automatismo de bloqueo. Compatible con sensores de la serie AGILE NRX. Marca NOTIFIER Modelo B501RF.
