# B501RF Base compatible con sirenas via radio AGILE equipada con imán anti-extracción

- Propiedad del archivo: CONSTRUNARIO
- Formato: FIEBDC-3/2012
- Programa: Construnario Versión 3.51
- Fecha de los precios: 25/01/2023
- Divisa: EUR

**B501RF-RR** u B501RF Base compatible con sirenas via radio AGILE equipada con imán anti-extracción
Base roja estándar de superficie B501RF-RR para sirenas analógicas vía radio AGILE de la serie NRX. Dispone de automatismo de bloqueo.
