# Adaptador blanco de base B501AP para tubos de 18 y 20 mm. También en color marfil (-IV)

- Propiedad del archivo: CONSTRUNARIO
- Formato: FIEBDC-3/2012
- Programa: Construnario Versión 3.51
- Fecha de los precios: 25/01/2023
- Divisa: EUR

**BA1AP** u Adaptador blanco de base B501AP para tubos de 18 y 20 mm. También en color marfil (-IV).
Accesorio adaptador blanco de base B501AP para tubos de 18 y 20 mm. También en color marfil (-IV).
