# BRR Zócalo con base Superficie para sirenas y flashes

- Propiedad del archivo: CONSTRUNARIO
- Formato: FIEBDC-3/2012
- Programa: Construnario Versión 3.51
- Fecha de los precios: 25/01/2023
- Divisa: EUR

**BRR** u BRR Zócalo con base Superficie para sirenas y flashes
Zócalo BRR de color rojo para entrada de tubo visto con base incorporada B501AP para las gama de dispositivo óptico acústicos Analógicos ( sirenas y flashes direccionables. Marca MORLEY Modelo BRR.
