# Módulos ONE

- Propiedad del archivo: CONSTRUNARIO
- Formato: FIEBDC-3/2012
- Programa: Construnario Versión 3.51
- Fecha de los precios: 25/01/2023
- Divisa: EUR
- Código: honeywell-li (15/02/2023)

**C1013HLS-4703** Módulos ONE

| Código | Ud | Descripción | Rendimiento |
|---|---|---|---|
| 585001 | u | V.ONE Módulo Interfaz Universal (material) | 1.000 |

## Recursos

**585001** u V.ONE Módulo Interfaz Universal
Suministro e instalación de módulo interface universal (UIM). El UIM (Universal Interface Module) sirve como módulo de interfaz del sistema de PAVA VARIODYN® ONE y permite la conexión de dos entradas de audio analógicas, dos salidas de audio analógicas, así como 48 contactos de control. Para ocho de esos contactos de control, se puede activar la supervisión contra cortocircuitos e interrupciones. El UIM está conectada al controlador INC-D de VARIODYN® ONE a través del bus DAL. Los 48 contactos pueden servir como entradas o salidas y pueden utilizarse para interconectar dispositivos o sistemas externos como estaciones de llamada analógicas (DIGIM) o sistemas de alarma contra incendios. Para montaje en armario rack de 19” (1 HU). Totalmente instalado, programado y funcionando según planos y pliego de condiciones. Modelo 585001de Honeywell Life Safety.
