# Accesorios ONE

- Propiedad del archivo: CONSTRUNARIO
- Formato: FIEBDC-3/2012
- Programa: Construnario Versión 3.51
- Fecha de los precios: 25/01/2023
- Divisa: EUR
- Código: honeywell-li (15/02/2023)

**C1013HLS-4704** Accesorios ONE

| Código | Ud | Descripción | Rendimiento |
|---|---|---|---|
| 585051 | u | Fuente de alimentación de emergencia 380A para Variodyn ONE (material) | 1.000 |
| 585003 | u | Convertidor TWI de I2C a RS-232 para integración entre el VAS y el FACP (material) | 1.000 |
| ONE_bomberos | u | Panel de bomberos para sistema Variodyn ONE | 1.000 |
| 583656 | u | Software de gestión para sistema Variodyn ONE (1 inc) (material) | 1.000 |
| 585302 | u | Cable para amplificador de 4 canales V.ONE (material) | 1.000 |
| 585305 | u | Cable para amplificador de backup (1 canal) VONE (material) | 1.000 |
| 585061 | u | Tapa ciega 2HU para VONE (material) | 1.000 |
| 585062 | u | Tapa ciega 1HU para VONE (material) | 1.000 |
| 581731 | u | 58731 Acumulador eléctrico para SAI/UPS - 12V / 150 Ah (material) | 1.000 |

## Precios auxiliares

**ONE_bomberos** u Panel de bomberos para sistema Variodyn ONE

| Código | Ud | Descripción | Rendimiento |
|---|---|---|---|
| 583482A | u | 583482A Cable parcheo DAL STP, 2m Azul Cat5 (material) | 1.000 |
| ATC00400 | h | Cuadrilla albañilería formada por oficial 1ª instalador y ayudante especialista. (mano de obra) | 0.500 |
| WW00300 | u | Material complementario o pzas. E (material) | 10.000 |
| WW00400 | u | Pequeño material (material) | 5.000 |
| 583520 | u | 583520 Estación de llamadas digital DCSplus(EN 54-16) (material) | 1.000 |
| 584963 | u | Cerradura con cilindro de perfil europeo medio (material) | 1.000 |
| X-NPMS-W | u | Caja para est. Bomberos INTEVIO (material) | 1.000 |
| HN-PTT | u | Micrófono de mano PTT para unidad RK-MCU y/o estación de llamada RK-MIC (material) | 1.000 |

## Recursos

**585051** u Fuente de alimentación de emergencia 380A para Variodyn ONE
Suministro e instalación de fuente de alimenación 24V de reserva para los componentes del sistema Variodyn ONE, certificada EN54-4/A2. Para montaje en armario rack de 19"", ocupa 2HU. Totalmente instalado, programado y funcionando según planos y pliego de condiciones. Modelo 585051 de Honeywell Life Safety

**583656** u Software de gestión para sistema Variodyn ONE (1 inc)
Suminstro de Software de gestión para sistema de PAVA Variodyn ONE. Facilita la supervisión y gestión del sistema de PAVA desde una ubicación centralizada o a través de múltiples estaciones. Permite importar planos del edificio, definir zonas, comprobar el estado de cada zona. Permite definir anuncios y mensajes para cada zona. Desde el software de control se pueden elaborar listas de reproducción. Se puede hacer grabación y preescucha de los mensajes de cada zona antes de su emisión. Se puede controlar el volumen de cada zona, acceder a LOG de eventos. Supervisa las conexiones IP y comunica fallos, se pueden definir diferentes niveles de acceso al contr

**581731** u 58731 Acumulador eléctrico para SAI/UPS - 12V / 150 Ah
Suministro e instalación de batería de plomo para su uso con fuentes de alimentación de emergencia para sistemas VAS. - Capacidad de carga: 110 Ah; tensión: 12 Vdc; peso: 32,5 kg; dimensiones (L x W x D): 502 x 111 x 236 mm - Optimizadas para su uso en bastidores de 19” (4HU) - Terminales frontales Totalmente instalada y funcionando según planos y pliego de condiciones. Modelo 581731 de Honeywell Life Safety.

**583482A** u 583482A Cable parcheo DAL STP, 2m Azul Cat5
Cable de parcheo Cat. 5 para la conexión de las líneas de transmisión de audio digital (DAL). Conector RJ45. Color azul. Longitud 2m.

**583520** u 583520 Estación de llamadas digital DCSplus(EN 54-16)
La estación de llamadas digital DCSplus permite la selección de las líneas de altavoces, la transmisión de mensajes de voz, gongs y alarmas. Dispone de 12 pulsadores totalmente configurables, altavoz y un micrófono con flexo “cuello de cisne”. La consola de comunicación se conecta a cualquier bus DAL disponible (Digital Audio Link - Enlace digital de audio) en los DOM del sistema VARIODYN® D1, mediante un cable Cat.5 estándar. Todas las señales de control y de audio se transmiten de forma digital, y esta conexión está permanentemente monitorizada, conforme a EN60849, DIN VDE0828 y EN54-16. Es posible conectar hasta 4 estaciones de llamadas digitales a un DOM. Por descontado, cada estación de llamadas en el sistema puede generar, e incluso recibir, diferentes transmisiones de voz y señales de control simultáneamente. Una estación digital de llamadas puede estar separada hasta 300 m del DOM (esta distancia puede incrementarse hasta los 2.000 m utilizando fibra óptica) y puede ser ampliada con hasta 6 módulos de teclado digitales DKM18, con lo que el número total de pulsadores y leds disponibles se incrementa hasta 120 por consola. La funcionalidad del micrófono de la estación digital de llamadas está permanentemente monitorizada de forma acústica. La DCSplus incluye, además, una entrada y una salida de audio externas que pueden ser utilizadas para conectar dispositivos externos de audio, como reproductores de CD o unidades de grabación. Instalación en sobremesa o empotrado.

**X-NPMS-W** u Caja para est. Bomberos INTEVIO
Caja metálica color rojo para montaje en pared del conjunto HN-PTT + RK-MIC
