# Detector termovelocimetrico vía radio 802271/805593.10

- Propiedad del archivo: CONSTRUNARIO
- Formato: FIEBDC-3/2012
- Programa: Construnario Versión 3.51
- Fecha de los precios: 25/01/2023
- Divisa: EUR
- Código: honeywell-li (15/02/2023)

**C601022** u Detector termovelocimetrico vía radio 802271/805593.10
Suministro e instalación de detector IQ8 de temperatura termovelocimétrico 802271, con sensor semiconductor de actuación rápida para garantizar una detección fiable de incendios donde la característica principal de estos sea la emisión de calor. Provisto de microprocesador individual con funcionamiento en sistemas de inteligencia distribuida, función de autocomprobación, modo fallo CPU, memoria de datos de alarma y funcionamiento, indicación de alarma, direccionamiento por software e indicación de tipo de funcionamiento. Incorpora módulo aislador de línea y acepta la conexión en paralelo de elemento indicador de acción. Incluye base vía radio para detectores vía radio modelo 805593.10 que permite la inserción de detectores IQ8 en el lazo de detección. Totalmente instalado, programado y funcionando según planos y pliego de condiciones. Marca ESSER Modelo 802171/805593.10

| Código | Ud | Descripción | Rendimiento |
|---|---|---|---|
| 802271 | u | 802271 Detector analógico IQ8 termovelocimétrico (material) | 1.000 |
| 805590 | u | 805590 Base estándar para detectores serie IQ8 e IQ8Quad (material) | 1.000 |
| 805593.10 | u | 805593.10 Base vía radio detectores IQ 8 (material) | 1.000 |
| TO01800 | h | Oficial 1ª electricista (mano de obra) | 0.300 |
| WW00300 | u | Material complementario o pzas. E (material) | 1.000 |
| WW00400 | u | Pequeño material (material) | 1.000 |
| ATC99999 | h | Programación oficial especializado (mano de obra) | 0.050 |

## Recursos

**802271** u 802271 Detector analógico IQ8 termovelocimétrico
Detector IQ8 termovelocimétrico, provisto de microprocesador individual con funcionamiento en sistemas de inteligencia distribuida, función de autocomprobación, modo fallo CPU, memoria de datos de alarma y funcionamiento, indicación de alarma, direccionamiento por software e indicación de tipo de funcionamiento.

**805590** u 805590 Base estándar para detectores serie IQ8 e IQ8Quad
Base estándar para detectores serie IQ8 e IQ8Quad.

**805593.10** u 805593.10 Base vía radio detectores IQ 8
Base vía radio 805593.10 en aplicaciones en las que los componentes o equipos IQ8 no están directamente montados sobre la base universal vía radio 805601.10, para conexión detectores serie IQ8 a transponder via radio con centrales IQ8Control C y M / FlexEs, permitiendo Identificación del detector individual en la central, y funcionamiento regular de cada detector con visualización de alarma en cada equipo, transmitiendo alarma y averia incluso cuando se extrae el detector y/o la base via radio, segun EN 54-2, con facil sustitución de detectores y baterias de supervisión continua. Requieren base adicional 805590 e incluye baterias de litio 805597 . Alcance en interior maximo de 30 mts y en exterior de 300 mts, dos banda de trabajo , una de 433 MHz con 16 canales y otra de 868 MHz con 7 canales, grado de protección IP42 material ABS de color blanco. Esta Base para detector vía radio es adecuada para Detector de temperatura fija (ref.: 802171, 802177), termovelocimétrico (ref.: 802271, 803271), de humo óptico (ref.: 802371, 803371), multicriterio O²T (ref.: 802374, 803374) y multicriterio OTG (ref.: 802473). No admite dispositivos con alarma (IQ8Quad) Dimensiones Ø: 135 mm H: 49 mm (con detector H: 88 mm) - Aprobado VDS según EN 54-18 , EN54-25 y la directiva de productos de la construcción CPD (Certificado 0786-CPD-20622 y DoP-20622130701)
