# CCM-EU Módulo 4G

- Propiedad del archivo: CONSTRUNARIO
- Formato: FIEBDC-3/2012
- Programa: Construnario Versión 3.51
- Fecha de los precios: 25/01/2023
- Divisa: EUR

**CCM-EU** u CCM-EU Módulo 4G
Suminsitro e instalación de módulo insertable en el gateway HON-CGW-MBB para habilitar la conectividad 4G principal o secundaria.
