# DNRE caja de Detector de humos en conducto AA

- Propiedad del archivo: CONSTRUNARIO
- Formato: FIEBDC-3/2012
- Programa: Construnario Versión 3.51
- Fecha de los precios: 25/01/2023
- Divisa: EUR

**DNRE** u DNRE caja de Detector de humos en conducto AA
Caja de análisis efecto Venturi DNRE para la detección de humo en conductos de ventilación y aire acondicionado con tapa frontal de plástico transparente. Incorpora base B501AP.
