# Módulos salidas digital 24 líneas

- Propiedad del archivo: CONSTRUNARIO
- Formato: FIEBDC-3/2012
- Programa: Construnario Versión 3.51
- Fecha de los precios: 25/01/2023
- Divisa: EUR
- Código: honeywell-li (15/02/2023)

**DOM4-24** u Módulos salidas digital 24 líneas
Suministro e instalación de unidad de control central del sistema VARIODYN® D1. Dispone de los interfaces de conexión con todos los módulos de entrada/salida del sistema y se encarga de la gestión y monitorización de las líneas de altavoces. Es posible interconectar múltiples DOM's (hasta 250) sobre una red Ethernet, lo que permite implementar sistemas de cualquier envergadura y complejidad. Con este tipo de topología, todos los DOM operan en un mismo nivel y no en configuración maestro-esclavo. La interconexión sobre la red Ethernet está permanentemente supervisada. El DOM 4-24 tiene capacidad para 2 amplificadores dobles (hasta 4 canales de entrada) y está equipado con 4 salidas independientes de audio. Cada salida de audio puede gestionar hasta 6 líneas/zonas de altavoces (máx. 24 líneas de altavoces) o 1 circuito de altavoces en anillo mediante la tecnología de lazo VARIODYN® D1 (máx. 4 lazos de altavoces). Totalmente medida la longitud instalado, conexionado y probado. Modelo 583362.22 de Honeywell Life Safety

| Código | Ud | Descripción | Rendimiento |
|---|---|---|---|
| 583362.22 | u | 583362.22Módulo de salidas digital DOM4-24 (EN 54-16) (material) | 1.000 |
| ATC99999 | h | Programación oficial especializado (mano de obra) | 20.000 |
| ATC00400 | h | Cuadrilla albañilería formada por oficial 1ª instalador y ayudante especialista. (mano de obra) | 0.500 |
| WW00300 | u | Material complementario o pzas. E (material) | 5.000 |
| WW00400 | u | Pequeño material (material) | 10.000 |

## Recursos

**583362.22** u 583362.22Módulo de salidas digital DOM4-24 (EN 54-16)
Unidad de control central del sistema VARIODYN® D1. Dispone de los interfaces de conexión con todos los módulos de entrada/salida del sistema y se encarga de la gestión y monitorización de las líneas de altavoces. Es posible interconectar múltiples DOM's (hasta 250) sobre una red Ethernet, lo que permite implementar sistemas de cualquier envergadura y complejidad. Con este tipo de topología, todos los DOM operan en un mismo nivel y no en configuración maestro-esclavo. La interconexión sobre la red Ethernet está permanentemente supervisada. El DOM 4-24 tiene capacidad para 2 amplificadores dobles (hasta 4 canales de entrada) y está equipado con 4 salidas independientes de audio. Cada salida de audio puede gestionar hasta 6 líneas/zonas de altavoces (máx. 24 líneas de altavoces) o 1 circuito de altavoces en anillo mediante la tecnología de lazo VARIODYN® D1 (máx. 4 lazos de altavoces). Es posible mezclar ambas tecnologías (línea / lazo) en un mismo DOM. Todos los amplificadores están permanentemente supervisados. En caso de fallo de alguno de ellos, el amplificador de reserva reemplaza de forma dinámica al amplificador defectuoso. La conmutación se lleva a cabo, de forma totalmente automática, desde el DOM. Las líneas de altavoces están, a su vez, permanentemente monitorizadas frente a cortocircuito, deriva a tierra así como desviación de impedancia. Las zonas de altavoces con algún defecto quedan separadas del resto de forma no reactiva. Un DOM dispone de memoria flash con capacidad para hasta 260 segundos para mensajes de audio pregrabados, que pueden ser utilizados para mensajes de alarma (alerta de evacuación, mensaje de incidencia cancelada, etc...) y señales de advertencia (gongs). El volumen de cada fuente de sonido y de cada canal de amplificador pueden ser controlados por separado. Capacidad de procesado digital de las señales de audio mediante ecualizadores paramétricos, filtros paso-bajo y paso-alto, así como retardos (programables hasta 9,9 seg.) para aplicaciones especiales tales como túneles. Todos los errores son identificados, indicados y registrados. Control automático de volumen (AVC) La función integrada para el control automático de volumen, puede regular de forma continua el volumen de uno o más canales de amplificador del DOM, de acuerdo con el nivel de ruido ambiente. Para ello el DOM dispone de 4 entradas para micrófonos sensores con un nivel nominal de -51dB. Es posible conectar hasta 2 micrófonos sensores a cada canal. Modo de ahorro de energía En caso de fallo de la alimentación principal, el DOM puede interrumpir de forma automática cualquier tipo de emisión de audio no imprescindible, tales como música ambiente o anuncios informativos, reservando la capacidad de las baterías para la emisión de mensajes de emergencia. Monitor frontal Es posible monitorizar la reproducción de audio en las diferentes entradas y salidas del DOM mediante el pulsador disponible en el frontal a tal efecto. La selección de la reproducción individual a monitorizar se lleva a cabo mediante pulsaciones consecutivas y la entrada o salida seleccionada se indica de forma óptica a través de los LED frontales. La reproducción de audio se obtiene a través del altavoz monitor frontal y finaliza de forma manual o automática tras un tiempo predeterminado. Para montaje en armario rack de 19” (1 HU). El DOM 4-24 tiene capacidad para 2 amplificadores dobles (hasta 4 canales de entrada) y está equipado con 4 salidas independientes de audio. Cada salida de audio puede gestionar hasta 6 líneas/zonas de altavoces (máx. 24 líneas de altavoces) o 1 circuito de altavoces en anillo mediante la tecnología de lazo VARIODYN® D1 (máx. 4 lazos de altavoces).
