# Módulos salidas digital 24 líneas Comprio ST

- Propiedad del archivo: CONSTRUNARIO
- Formato: FIEBDC-3/2012
- Programa: Construnario Versión 3.51
- Fecha de los precios: 25/01/2023
- Divisa: EUR
- Código: honeywell-li (15/02/2023)

**DOM4-24CST** u Módulos salidas digital 24 líneas Comprio ST
Suministro e instalación de unidad de control central del sistema Comprio ST de hasta 24 líneas para instalaciones centralizadas de pequeña y media envergadura. El Comprio, en combinación con el amplificador de 4 canales 4XD125B, proporciona un sistema de alarmas por voz al completo para proyectos de pequeña y media envergadura tales como colegios, pequeños hoteles, etc… La fuente de alimentación auxiliar de emergencia está integrada en el amplificador de 4 canales 4XD125B, lo que lo hace especialmente adecuado para su uso en sistemas de alarma por voz, de acuerdo con EN54-16 y EN60849. Dispone de los interfaces de conexión con todos los módulos de entrada/salida del sistema y se encarga de la gestión y monitorización tanto de las líneas de altavoces como del resto de módulos asociados. Totalmente instalado, programado y funcionando según planos y pliego de condiciones. Modelo 583941 de Honeywell Life Safety

| Código | Ud | Descripción | Rendimiento |
|---|---|---|---|
| 583941 | u | 583941 Variodyn® D1 Comprio 4-24ST (material) | 1.000 |
| ATC99999 | h | Programación oficial especializado (mano de obra) | 10.000 |
| ATC00400 | h | Cuadrilla albañilería formada por oficial 1ª instalador y ayudante especialista. (mano de obra) | 0.500 |
| WW00300 | u | Material complementario o pzas. E (material) | 5.000 |
| WW00400 | u | Pequeño material (material) | 10.000 |

## Recursos

**583941** u 583941 Variodyn® D1 Comprio 4-24ST
El Comprio es la unidad de control central del sistema VARIODYN® D1 para instalaciones de pequeña y media envergadura. El Comprio, en combinación con el amplificador de 4 canales 4XD125B, proporciona un sistema de alarmas por voz al completo para proyectos de pequeña y media envergadura tales como colegios, pequeños hoteles, etc… La fuente de alimentación auxiliar de emergencia está integrada en el amplificador de 4 canales 4XD125B, lo que lo hace especialmente adecuado para su uso en sistemas de alarma por voz, de acuerdo con EN54-16 y EN60849. Dispone de los interfaces de conexión con todos los módulos de entrada/salida del sistema y se encarga de la gestión y monitorización tanto de las líneas de altavoces como del resto de módulos asociados. El Comprio dispone de conectividad Ethernet, por lo que es posible su interconexión sobre una red Ethernet con el resto de dispositivos con esta misma característica de la familia VARIODYN® D1. Es posible mezclar en una misma red Ethernet, módulos DOM y Comprio, lo que permite implementar sistemas de cualquier envergadura y complejidad. La interconexión sobre la red Ethernet está permanentemente supervisada.
