# Módulos salidas digital 8 líneas Comprio ST

- Propiedad del archivo: CONSTRUNARIO
- Formato: FIEBDC-3/2012
- Programa: Construnario Versión 3.51
- Fecha de los precios: 25/01/2023
- Divisa: EUR
- Código: honeywell-li (15/02/2023)

**DOM4-8CST** u Módulos salidas digital 8 líneas Comprio ST
Suministro e instalación de unidad de control central del sistema Comprio ST de hasta 8 líneas para instalaciones centralizadas de pequeña y media envergadura. El Comprio, en combinación con el amplificador de 4 canales 4XD125B, proporciona un sistema de alarmas por voz al completo para proyectos de pequeña y media envergadura tales como colegios, pequeños hoteles, etc… La fuente de alimentación auxiliar de emergencia está integrada en el amplificador de 4 canales 4XD125B, lo que lo hace especialmente adecuado para su uso en sistemas de alarma por voz, de acuerdo con EN54-16 y EN60849. Totalmente instalado, programado y funcionando según planos y pliego de condiciones. Modelo 583940 de Honeywell Life Safety

| Código | Ud | Descripción | Rendimiento |
|---|---|---|---|
| 583940 | u | 583940 Variodyn® D1 Comprio 4-8 ST (material) | 1.000 |
| ATC99999 | h | Programación oficial especializado (mano de obra) | 10.000 |
| ATC00400 | h | Cuadrilla albañilería formada por oficial 1ª instalador y ayudante especialista. (mano de obra) | 0.500 |
| WW00300 | u | Material complementario o pzas. E (material) | 5.000 |
| WW00400 | u | Pequeño material (material) | 10.000 |

## Recursos

**583940** u 583940 Variodyn® D1 Comprio 4-8 ST
El Comprio es la unidad de control central del sistema VARIODYN® D1 para instalaciones centralizadas de pequeña y media envergadura. El Comprio, en combinación con el amplificador de 4 canales 4XD125B, proporciona un sistema de alarmas por voz al completo para proyectos de pequeña y media envergadura tales como colegios, pequeños hoteles, etc… La fuente de alimentación auxiliar de emergencia está integrada en el amplificador de 4 canales 4XD125B, lo que lo hace especialmente adecuado para su uso en sistemas de alarma por voz, de acuerdo con EN54-16 y EN60849. Dispone de los interfaces de conexión con todos los módulos de entrada/salida del sistema y se encarga de la gestión y monitorización tanto de las líneas de altavoces como del resto de módulos asociados.
