# DST10 Tubo de aspiración metálico para conductos

- Propiedad del archivo: CONSTRUNARIO
- Formato: FIEBDC-3/2012
- Programa: Construnario Versión 3.51
- Fecha de los precios: 25/01/2023
- Divisa: EUR

**DST10** u DST10 Tubo de aspiración metálico para conductos
Tubo de aspiración metálico DST10 para conductos entre 240 y 360 cm de ancho.
