# DST1.5 Tubo de aspiración metálico para conductos

- Propiedad del archivo: CONSTRUNARIO
- Formato: FIEBDC-3/2012
- Programa: Construnario Versión 3.51
- Fecha de los precios: 25/01/2023
- Divisa: EUR

**DST1.5** u DST1.5 Tubo de aspiración metálico para conductos
Tubo de aspiración metálico DST1.5para conductos entre 30cm y 60cm de ancho.
