# Cable sensor de calor de 180º funda vinilo

- Propiedad del archivo: CONSTRUNARIO
- Formato: FIEBDC-3/2012
- Programa: Construnario Versión 3.51
- Fecha de los precios: 25/01/2023
- Divisa: EUR
- Código: honeywell-li (15/02/2023)

**E301477** u Cable sensor de calor de 180º funda vinilo
Suministro e instalación de cable térmico formado por dos conductores de acero trenzado y aislados individualmente mediante un polímero sensible al incremento de temperatura con con funda de vinilo. Calibrado para 180ºC. Totalmente instalado y funcionando según planos y pliego de condiciones. Marca HONEYWELL Modelo PHSC-356-EPC."

| Código | Ud | Descripción | Rendimiento |
|---|---|---|---|
| PHSC-356-EPC | u | Cable sensor de calor de 180º funda hidrocarburos (material) | 1.000 |
| ATC00100 | h | Cuadrilla albañilería formada por oficial 1ª y peón especializado. (mano de obra) | 0.030 |
| TO01800 | h | Oficial 1ª electricista (mano de obra) | 0.100 |
| WW00300 | u | Material complementario o pzas. E (material) | 0.300 |
| WW00400 | u | Pequeño material (material) | 0.500 |

## Recursos

**PHSC-356-EPC** u Cable sensor de calor de 180º funda hidrocarburos
Cable sensor de calor de 180º funda vinilo.
