# Cable sensor de calor 185º con fiador

- Propiedad del archivo: CONSTRUNARIO
- Formato: FIEBDC-3/2012
- Programa: Construnario Versión 3.51
- Fecha de los precios: 25/01/2023
- Divisa: EUR
- Código: honeywell-li (15/02/2023)

**E301483** u Cable sensor de calor 185º con fiador
Suministro e instalación de cable térmico formado por dos conductores de acero trenzado y aislados individualmente mediante un polímero sensible al incremento de temperatura. Recubiertos con una funda exterior apropiada para el ambiente en el que se instala el detector. Calibrado para 185ºC. Incluso cable fiador de acero para montajes en larga distancia o techo. Totalmente instalado y funcionando según planos y pliego de condiciones. Marca HONEYWELL Modelo PHSC-356-EPC-M.

| Código | Ud | Descripción | Rendimiento |
|---|---|---|---|
| PHSC-356-EPC-M | u | Cable sensor de calor 185º con fiador (material) | 1.000 |
| ATC00100 | h | Cuadrilla albañilería formada por oficial 1ª y peón especializado. (mano de obra) | 0.030 |
| TO01800 | h | Oficial 1ª electricista (mano de obra) | 0.100 |
| WW00300 | u | Material complementario o pzas. E (material) | 0.300 |
| WW00400 | u | Pequeño material (material) | 0.500 |

## Recursos

**PHSC-356-EPC-M** u Cable sensor de calor 185º con fiador
Cable sensor de calor con disparo de alarma a 185ºC, con fiador y funda de PVC. Marca ESSER, mod.ESS-PHSC-356-EPC-M-SP. Resistente a agresiones químicas externas homologado UL-FM, NFPA. Cable con 2 conductores trenzados entre sí. Incorpora fiador. Compatible con módulos transponder para sistemas analógico algorítmicos de ESSER.
