# Instalación lazo analógico LHR 2X2,5

- Propiedad del archivo: CONSTRUNARIO
- Formato: FIEBDC-3/2012
- Programa: Construnario Versión 3.51
- Fecha de los precios: 25/01/2023
- Divisa: EUR
- Código: honeywell-li (15/02/2023)

**E301489** u Instalación lazo analógico LHR 2X2,5
Suministro e instalación de metro lineal de cable manguera para el lazo analógico. Formado por un par de hilos trenzados y apantallados, de sección 2,5 mm2 de la marca HONEYWELL LIFE SAFETY. Trenzado de 20 vueltas por metro. Pantalla de aluminio con hilo de drenaje. Resistente al fuego según UNE 50200. De color rojo y cobre pulido flexible, resistente al fuego y libre de halógenos. Aislamiento de silicona. Instalado en bandeja de cables de señales. Incluso p.p. de cajas de derivación, regletas, soportes y pequeño material. Totalmente medida la longitud instalado, conexionado y probado. Marca HONEYWELL Modelo 2x2.5-LHR.

| Código | Ud | Descripción | Rendimiento |
|---|---|---|---|
| 2X2.5-LHR | u | 2x2.5-LHR Cable de 2 x 2,5 libre de halógenos y resistente al fuego (material) | 1.000 |
| WW00400 | u | Pequeño material (material) | 0.500 |
| WW00300 | u | Material complementario o pzas. E (material) | 0.300 |
| TO01800 | h | Oficial 1ª electricista (mano de obra) | 0.050 |
| TO01801 | h | Ayudante de oficial 1ª electricista (mano de obra) | 0.050 |

## Recursos

**2X2.5-LHR** u 2x2.5-LHR Cable de 2 x 2,5 libre de halógenos y resistente al fuego
Cable de manguera de par trenzado y apantallado. De color rojo y cobre pulido flexible, clase V de 2,5 mm2. Pantalla con cinta de aluminio/poliéster y drenaje de cobre estañado de 0,5 mm2. Recomendado para la instalación de los lazos analógicos de NOTIFIER. Resistente al fuego, libre de halógenos, baja emisión de humo y baja corrosividad.
