# Detector IQ8 óptico térmico vía radio 802373/805593.10

- Propiedad del archivo: CONSTRUNARIO
- Formato: FIEBDC-3/2012
- Programa: Construnario Versión 3.51
- Fecha de los precios: 25/01/2023
- Divisa: EUR
- Código: honeywell-li (15/02/2023)

**E601023** u Detector IQ8 óptico térmico vía radio 802373/805593.10
Suministro e instalación de Detector multisensorial IQ8 OT 802373, provisto de sensor óptico y sensor de temperatura para garantizar la detección de diferentes tipos de incendio. El detector multisensorial OT es también adecuado para su uso en aplicaciones con temperaturas habituales de más de 65ºC. El detector incorpora módulo aislador de línea y acepta la conexión en paralelo de elemento indicador de acción. Incluye base vía radio para detectores vía radio modelo 805593 que permite la inserción de detectores IQ8 en el lazo de detección. Totalmente instalado, programado y funcionando según planos y pliego de condiciones. Marca ESSER Modelo 802373.

| Código | Ud | Descripción | Rendimiento |
|---|---|---|---|
| 802373 | u | 802373 Detector analógico IQ8 óptico térmico (material) | 1.000 |
| 805590 | u | 805590 Base estándar para detectores serie IQ8 e IQ8Quad (material) | 1.000 |
| 805593.10 | u | 805593.10 Base vía radio detectores IQ 8 (material) | 1.000 |
| TO01800 | h | Oficial 1ª electricista (mano de obra) | 0.300 |
| WW00300 | u | Material complementario o pzas. E (material) | 1.000 |
| WW00400 | u | Pequeño material (material) | 1.000 |
| ATC99999 | h | Programación oficial especializado (mano de obra) | 0.050 |

## Recursos

**802373** u 802373 Detector analógico IQ8 óptico térmico
Detector IQ8 multisensorial OT óptico-térmico, provisto de microprocesador individual con funcionamiento en sistemas de inteligencia distribuida, función de autocomprobación, modo fallo CPU, memoria de datos de alarma y funcionamiento, indicación de alarma, direccionamiento por software e indicación de tipo de funcionamiento. El detector incorpora módulo aislador de cortocircuito de línea y acepta la conexión en paralelo de elemento indicador de acción. Especificación de detector EN54-7/5 A2. Requiere base de conexión 805590 no incluida.

**805590** u 805590 Base estándar para detectores serie IQ8 e IQ8Quad
Base estándar para detectores serie IQ8 e IQ8Quad.

**805593.10** u 805593.10 Base vía radio detectores IQ 8
Base vía radio 805593.10 en aplicaciones en las que los componentes o equipos IQ8 no están directamente montados sobre la base universal vía radio 805601.10, para conexión detectores serie IQ8 a transponder via radio con centrales IQ8Control C y M / FlexEs, permitiendo Identificación del detector individual en la central, y funcionamiento regular de cada detector con visualización de alarma en cada equipo, transmitiendo alarma y averia incluso cuando se extrae el detector y/o la base via radio, segun EN 54-2, con facil sustitución de detectores y baterias de supervisión continua. Requieren base adicional 805590 e incluye baterias de litio 805597 . Alcance en interior maximo de 30 mts y en exterior de 300 mts, dos banda de trabajo , una de 433 MHz con 16 canales y otra de 868 MHz con 7 canales, grado de protección IP42 material ABS de color blanco. Esta Base para detector vía radio es adecuada para Detector de temperatura fija (ref.: 802171, 802177), termovelocimétrico (ref.: 802271, 803271), de humo óptico (ref.: 802371, 803371), multicriterio O²T (ref.: 802374, 803374) y multicriterio OTG (ref.: 802473). No admite dispositivos con alarma (IQ8Quad) Dimensiones Ø: 135 mm H: 49 mm (con detector H: 88 mm) - Aprobado VDS según EN 54-18 , EN54-25 y la directiva de productos de la construcción CPD (Certificado 0786-CPD-20622 y DoP-20622130701)
