# Pulsador alarma analógico via radio 804973/805601.10

- Propiedad del archivo: CONSTRUNARIO
- Formato: FIEBDC-3/2012
- Programa: Construnario Versión 3.51
- Fecha de los precios: 25/01/2023
- Divisa: EUR
- Código: honeywell-li (15/02/2023)

**E601025** u Pulsador alarma analógico via radio 804973/805601.10
Suministro e instalación de pulsador IQ8 para sistemas IQ8Control 804973 en carcasa roja de plástico con aislador de línea incorporado y mecanismo de aviso rearmable mediante llave. Incluso tapa de protección modelo 704965. Incluye base vía radio para detectores vía radio modelo 805601.10 y accesorio para montaje 704967 que permite la inserción del pulsador en el lazo de detección. Totalmente instalado, programado y funcionando según planos y pliego de condiciones. Marca ESSER Modelo 804973/805601.10.

| Código | Ud | Descripción | Rendimiento |
|---|---|---|---|
| 804973 | u | 804973 Pulsador rearmable analógico compacto (material) | 1.000 |
| 805601.10 | u | 805601.10 Base universal roja via radio (material) | 1.000 |
| 704965 | u | 704965 Tapa pulsador compacto (material) | 1.000 |
| 704967 | u | 704967 Accesorio para montaje de pulsador (material) | 1.000 |
| TO01800 | h | Oficial 1ª electricista (mano de obra) | 0.300 |
| WW00300 | u | Material complementario o pzas. E (material) | 1.000 |
| WW00400 | u | Pequeño material (material) | 1.000 |
| ATC99999 | h | Programación oficial especializado (mano de obra) | 0.050 |

## Recursos

**804973** u 804973 Pulsador rearmable analógico compacto
Pulsador de alarma de incendios rearmable analógico diseño compacto 804973. Incorpora aislador de cortocircuito de línea. Dispone de botón de accionamiento, led rojo de indicación de alarma y llave para prueba de activación, apertura de la tapa para acceder al módulo electrónico y rearme. Serigrafía impresa según EN54-11 con indicación de operación en caso de alarma. Permite instalación sobre caja de mecanismo universal con accesorio 704967 o sobre superficie con caja de montaje 704980.

**805601.10** u 805601.10 Base universal roja via radio
Base universal vía radio 805601.10 para conexión directa al lazo esserbus con centrales IQ8Control C y M / FlexEs, de 1 pulsador analógico IQ8 o 1 elemento óptico acústico analógico IQ8Alarm. Se pueden comunicar hasta un total de 32 bases universales a un transponder 805595.10. Permitiendo Identificación de los equipos de forma individual en la central, y funcionamiento regular de cada uno con visualización de alarma en cada equipo, transmitiendo alarma y averia incluso cuando se extrae el equipo y/o la base via radio, segun EN 54-2, con facil sustitución de equipos y baterias de supervisión continua, con aviso anticipado en la central de incendios para su sustitución. (Incluye baterias de litio 805597) Conexión remota de los equipos IQ8 a través de una línea con 2 hilos (máx. 3 metros), alcance en interior maximo de 30 mts y en exterior de 300 mts, dos banda de trabajo , una de 433 MHz con 16 canales y otra de 868 MHz con 7 canales, grado de protección IP42 material PC / ASA plástico de color rojo. Adecuada para alojar Pulsador IQ8 - módulo electrónico, diseño modular (ref.: 804905/804906), Pulsador IQ8 - diseño compacto (ref.: 804971) y Equipo de señalización de alarma IQ8Alarm (ref.: 8073xx). Para pulsadores de alarma pequeños se precisa marco de montaje 704967. Para dispositivos de alarma IQ8Alarm se precisa marco de montaje 805603. Dimensiones A: 135 mm H: 135 mm F: 20 mm (sin accesorio) - Aprobado VDS según EN 54-18 , EN54-25 y la directiva de productos de la construcción CPD (Certificado 0786-CPD-20623 y DoP-20623130701)

**704965** u 704965 Tapa pulsador compacto
Tapa para pulsador IQ8 diseño compacto. Mediante la tapa, es posible proteger el accionado involuntario del pulsador y proporciona protección IP55

**704967** u 704967 Accesorio para montaje de pulsador
Marco adaptador de montaje de color rojo o blanco 704967 para pulsadores IQ8 de diseño compacto para usar cualquier caja de mecanismo universal e imprescindible para montaje del pulsador en la base universal del sistema vía radio 805601.10.
