# Sirena direccionable vía radio 807224RR/805601.10

- Propiedad del archivo: CONSTRUNARIO
- Formato: FIEBDC-3/2012
- Programa: Construnario Versión 3.51
- Fecha de los precios: 25/01/2023
- Divisa: EUR
- Código: honeywell-li (15/02/2023)

**E601026** u Sirena direccionable vía radio 807224RR/805601.10
Suministro e instalación de sirena IQ8 Alarm de color rojo 807224RR. Permite su programación como un elemento más del lazo. Provista de módulo aislador de línea. Intensidad acústica máxima 99 dB a 1 m. Aprobada según EN54-3 y la directiva de productos de la construcción (CPD). Incluye base vía radio para sirenas vía radio modelo 805601.10 y accesorio 805603 que permite la inserción de la sirena en el lazo de detección. Totalmente instalada, programada y funcionando según planos y pliego de condiciones. Marca ESSER Modelo 807224RR/805601.10 .

| Código | Ud | Descripción | Rendimiento |
|---|---|---|---|
| 807224RR | u | 807224RR Sirena IQ8Alarm con flash (roja) (material) | 1.000 |
| 805601.10 | u | 805601.10 Base universal roja via radio (material) | 1.000 |
| 805603 | u | 805603 Accesorio para sirenas base vía radio (material) | 1.000 |
| TO01800 | h | Oficial 1ª electricista (mano de obra) | 0.300 |
| ATC99999 | h | Programación oficial especializado (mano de obra) | 0.050 |
| WW00300 | u | Material complementario o pzas. E (material) | 1.000 |
| WW00400 | u | Pequeño material (material) | 1.000 |

## Recursos

**807224RR** u 807224RR Sirena IQ8Alarm con flash (roja)
Sirena IQ8 Alarm color rojo, con conexión directa a lazo esserbusPLus en sistemas con centrales de la serie IQ8Control C/M y FlexES. La sirena permite su programación como un elemento más del lazo y no requiere alimentación externa. Provista de módulo aislador de cortocircuito de línea. Incorpora flash y tonos programables. Intensidad acústica máxima 99 dB a 1 m. Índice de protección IP 31.

**805601.10** u 805601.10 Base universal roja via radio
Base universal vía radio 805601.10 para conexión directa al lazo esserbus con centrales IQ8Control C y M / FlexEs, de 1 pulsador analógico IQ8 o 1 elemento óptico acústico analógico IQ8Alarm. Se pueden comunicar hasta un total de 32 bases universales a un transponder 805595.10. Permitiendo Identificación de los equipos de forma individual en la central, y funcionamiento regular de cada uno con visualización de alarma en cada equipo, transmitiendo alarma y averia incluso cuando se extrae el equipo y/o la base via radio, segun EN 54-2, con facil sustitución de equipos y baterias de supervisión continua, con aviso anticipado en la central de incendios para su sustitución. (Incluye baterias de litio 805597) Conexión remota de los equipos IQ8 a través de una línea con 2 hilos (máx. 3 metros), alcance en interior maximo de 30 mts y en exterior de 300 mts, dos banda de trabajo , una de 433 MHz con 16 canales y otra de 868 MHz con 7 canales, grado de protección IP42 material PC / ASA plástico de color rojo. Adecuada para alojar Pulsador IQ8 - módulo electrónico, diseño modular (ref.: 804905/804906), Pulsador IQ8 - diseño compacto (ref.: 804971) y Equipo de señalización de alarma IQ8Alarm (ref.: 8073xx). Para pulsadores de alarma pequeños se precisa marco de montaje 704967. Para dispositivos de alarma IQ8Alarm se precisa marco de montaje 805603. Dimensiones A: 135 mm H: 135 mm F: 20 mm (sin accesorio) - Aprobado VDS según EN 54-18 , EN54-25 y la directiva de productos de la construcción CPD (Certificado 0786-CPD-20623 y DoP-20623130701)

**805603** u 805603 Accesorio para sirenas base vía radio
Accesorio de color rojo y/ blaco para montaje de dispositivos IQ8Alarm direccionables en base universal vía radio 805601.10.
