# Detector con sirena direcc. vía radio 802382/805602.10

- Propiedad del archivo: CONSTRUNARIO
- Formato: FIEBDC-3/2012
- Programa: Construnario Versión 3.51
- Fecha de los precios: 25/01/2023
- Divisa: EUR
- Código: honeywell-li (15/02/2023)

**E602026** u Detector con sirena direcc. vía radio 802382/805602.10
Suministro e instalación de Detector IQ8Quad óptico de humos con sirena 802382 , provisto de microprocesador individual con funcionamiento en sistemas de inteligencia distribuida, función de autocomprobación, modo fallo CPU, memoria de datos de alarma y funcionamiento, indicación de alarma, direccionamiento por software e indicación de tipo de funcionamiento. Incluye base de detector analogico 805590 ademas de base universal blanca vía radio modelo 805602.10 y accesorio 805604 que permite la inserción del detector con sirena en el lazo de detección. Totalmente instalada, programada y funcionando según planos y pliego de condiciones. Marca ESSER Modelo 802382/805601.10 .

| Código | Ud | Descripción | Rendimiento |
|---|---|---|---|
| 805602.10 | u | 805602.10 Base universal blanca via radio (material) | 1.000 |
| 802382 | u | 802382 Detector analógico IQ8QUAD óptico con sirena (material) | 1.000 |
| 805590 | u | 805590 Base estándar para detectores serie IQ8 e IQ8Quad (material) | 1.000 |
| 805604 | u | 805604 Accesorio detector base universal vía radio blanco (material) | 1.000 |
| TO01800 | h | Oficial 1ª electricista (mano de obra) | 0.300 |
| WW00300 | u | Material complementario o pzas. E (material) | 1.000 |
| WW00400 | u | Pequeño material (material) | 1.000 |

## Recursos

**805602.10** u 805602.10 Base universal blanca via radio
Base universal vía radio 805602.10 para conexión directa al lazo esserbus con centrales IQ8Control C y M / FlexEs, para 1 detector analógico IQ8Quad, con evacuación integrada (requiere base 805590) y adaptador 805604 Se pueden comunicar hasta un total de 32 bases universales a un transponder 805595.10. Cumple norma EN 54 parte 25. Permitiendo Identificación de los equipos de forma individual en la central, y funcionamiento regular de cada uno con visualización de alarma en cada equipo, transmitiendo alarma y averia incluso cuando se extrae el equipo y/o la base via radio, segun EN 54-2, con facil sustitución de equipos y baterias de supervisión continua, con aviso anticipado en la central de incendios para su sustitución. (Incluye baterias de litio 805597) Conexión remota de los equipos IQ8 a través de una línea con 2 hilos (máx. 3 metros), alcance en interior maximo de 30 mts y en exterior de 300 mts, dos banda de trabajo , una de 433 MHz con 16 canales y otra de 868 MHz con 7 canales, grado de protección IP42 material PC / ASA plástico de color rojo. Adecuada para alojar Pulsador IQ8 - módulo electrónico, diseño modular (ref.: 804905/804906), Pulsador IQ8 - diseño compacto (ref.: 804971) y Equipo de señalización de alarma IQ8Alarm (ref.: 8073xx). Para Detectores IQ8 e IQ8Quad se precisa marco de montaje 805604, pulsadores de alarma pequeños se precisa marco de montaje 704967. Para dispositivos de alarma IQ8Alarm se precisa marco de montaje 805603. - Aprobado VDS según EN 54-18 , EN54-25 y la directiva de productos de la construcción CPD (Certificado 0786-CPD-20623 y DoP-20623130701)

**802382** u 802382 Detector analógico IQ8QUAD óptico con sirena
Detector IQ8Quad óptico de humos, provisto de microprocesador individual con funcionamiento en sistemas de inteligencia distribuida, función de autocomprobación, modo fallo CPU, memoria de datos de alarma y funcionamiento, indicación de alarma, direccionamiento por software e indicación de tipo de funcionamiento.

**805590** u 805590 Base estándar para detectores serie IQ8 e IQ8Quad
Base estándar para detectores serie IQ8 e IQ8Quad.

**805604** u 805604 Accesorio detector base universal vía radio blanco
Acesorio para montaje de color rojo o/o y blanco para detectores IQ8Quad 805604 en base universal vía radio 805602.10 (Requiere base 805590 ).
