# Base vía radio detectores IQ 8 805593.10

- Propiedad del archivo: CONSTRUNARIO
- Formato: FIEBDC-3/2012
- Programa: Construnario Versión 3.51
- Fecha de los precios: 25/01/2023
- Divisa: EUR
- Código: honeywell-li (15/02/2023)

**E805593.10** u Base vía radio detectores IQ 8 805593.10
Suministro e instalación de base vía radio 805593.10 en aplicaciones en las que los componentes o equipos IQ8 no están directamente montados sobre la base universal vía radio 805601.10, para conexión detectores serie IQ8 a transponder via radio con centrales IQ8Control C y M / FlexEs, permitiendo Identificación del detector individual en la central, y funcionamiento regular de cada detector con visualización de alarma en cada equipo, transmitiendo alarma y averia incluso cuando se extrae el detector y/o la base via radio, segun EN 54-2, con facil sustitución de detectores y baterias de supervisión continua. Requieren base adicional 805590 e incluye baterias de litio 805597 . Alcance en interior maximo de 30 mts y en exterior de 300 mts, dos banda de trabajo , una de 433 MHz con 16 canales y otra de 868 MHz con 7 canales, grado de protección IP42 material ABS de color blanco. Esta Base para detector vía radio es adecuada para Detector de temperatura fija (ref.: 802171, 802177), termovelocimétrico (ref.: 802271, 803271), de humo óptico (ref.: 802371, 803371), multicriterio O²T (ref.: 802374, 803374) y multicriterio OTG (ref.: 802473). No admite dispositivos con alarma (IQ8Quad) - Aprobado VDS según EN 54-18 , EN54-25 y la directiva de productos de la construcción CPD (Certificado 0786-CPD-20622 y DoP-20622130701) Totalmente instalado, programado y funcionando según planos y pliego de condiciones. Marca Esser Modelo 805593.10

| Código | Ud | Descripción | Rendimiento |
|---|---|---|---|
| 805593.10 | u | 805593.10 Base vía radio detectores IQ 8 (material) | 1.000 |
| 805590 | u | 805590 Base estándar para detectores serie IQ8 e IQ8Quad (material) | 1.000 |
| TO01800 | h | Oficial 1ª electricista (mano de obra) | 0.300 |
| WW00300 | u | Material complementario o pzas. E (material) | 1.000 |
| WW00400 | u | Pequeño material (material) | 1.000 |

## Recursos

**805593.10** u 805593.10 Base vía radio detectores IQ 8
Base vía radio 805593.10 en aplicaciones en las que los componentes o equipos IQ8 no están directamente montados sobre la base universal vía radio 805601.10, para conexión detectores serie IQ8 a transponder via radio con centrales IQ8Control C y M / FlexEs, permitiendo Identificación del detector individual en la central, y funcionamiento regular de cada detector con visualización de alarma en cada equipo, transmitiendo alarma y averia incluso cuando se extrae el detector y/o la base via radio, segun EN 54-2, con facil sustitución de detectores y baterias de supervisión continua. Requieren base adicional 805590 e incluye baterias de litio 805597 . Alcance en interior maximo de 30 mts y en exterior de 300 mts, dos banda de trabajo , una de 433 MHz con 16 canales y otra de 868 MHz con 7 canales, grado de protección IP42 material ABS de color blanco. Esta Base para detector vía radio es adecuada para Detector de temperatura fija (ref.: 802171, 802177), termovelocimétrico (ref.: 802271, 803271), de humo óptico (ref.: 802371, 803371), multicriterio O²T (ref.: 802374, 803374) y multicriterio OTG (ref.: 802473). No admite dispositivos con alarma (IQ8Quad) Dimensiones Ø: 135 mm H: 49 mm (con detector H: 88 mm) - Aprobado VDS según EN 54-18 , EN54-25 y la directiva de productos de la construcción CPD (Certificado 0786-CPD-20622 y DoP-20622130701)

**805590** u 805590 Base estándar para detectores serie IQ8 e IQ8Quad
Base estándar para detectores serie IQ8 e IQ8Quad.
