# Transponder emisor receptor vía radio 805595.10

- Propiedad del archivo: CONSTRUNARIO
- Formato: FIEBDC-3/2012
- Programa: Construnario Versión 3.51
- Fecha de los precios: 25/01/2023
- Divisa: EUR
- Código: honeywell-li (15/02/2023)

**E805595.10** u Transponder emisor receptor vía radio 805595.10
Suministro e instalación de transponder vía radio 805595.10 para conexión a lazo esserbus con identificación individual de equipo asi como zona convencional mediante contacto de alrma. Permite la comunicación con 32 dispositivos y/o una zona segun EN54 o bases vía radio, con un maximo de 10 pulsadores IQ8MCP via radio , maximo 10 equipos con salida IQ8Quad o IQ8Alarm via radio admitiendo un máximo de 10 transponder por lazo. Alcance en interior maximo de 30 mts y en exterior de 300 mts, dos banda de trabajo una de 433 MHz con 16 canales y otra de 868 MHz con 7 canales, ademas de salida de rele para averia y alarma general 30 V DC/1 Amp, grado de protección IP42 con carcasa ASA + PC de color blanco, Requiere alimentación externa 24Vcc o 12 Vcc. El transponder incorpora aislador de lazo, conectándose y configurándose por completo desde la centrales IQ8Control C y M / FlexEs o funcionamiento autónomo con salida de relés para indicación de avería y alarma. Incluso fuente de alimentación conforme a EN54-4. . Aprobado VDS según EN 54-17,EN 54-18 , EN54-25 y la directiva de productos de la construcción CPD (Certificado 0786-CPD-20621 y DoP-20621130701) Totalmente instalado, programado y funcionando según planos y pliego de condiciones. Marca ESSER Modelo 805595.10

| Código | Ud | Descripción | Rendimiento |
|---|---|---|---|
| 805595.10 | u | 805595.10 Transponder vía radio (material) | 1.000 |
| HLSPS25 | u | HLSPS25 Fuente de alimentación de 65W / 2,5A conforme EN54-4 (material) | 1.000 |
| PS-1207 | u | PS1207 Batería 12 V. 7A/H (material) | 2.000 |
| TO01800 | h | Oficial 1ª electricista (mano de obra) | 0.300 |
| WW00300 | u | Material complementario o pzas. E (material) | 1.000 |
| WW00400 | u | Pequeño material (material) | 1.000 |

## Recursos

**805595.10** u 805595.10 Transponder vía radio
Transponder vía radio 805595.10 para conexión a lazo esserbus con identificación individual de equipo asi como zona convencional mediante contacto de alrma. Permite la comunicación con 32 dispositivos y/o una zona segun EN54 o bases vía radio, con un maximo de 10 pulsadores IQ8MCP via radio , maximo 10 equipos con salida IQ8Quad o IQ8Alarm via radio admitiendo un máximo de 10 transponder por lazo. Alcance en interior maximo de 30 mts y en exterior de 300 mts, dos banda de trabajo una de 433 MHz con 16 canales y otra de 868 MHz con 7 canales, ademas de salida de rele para averia y alarma general 30 V DC/1 Amp, grado de protección IP42 con carcasa ASA + PC de color blanco, Requiere alimentación externa 24Vcc o 12 Vcc. El transponder incorpora aislador de lazo, conectándose y configurándose por completo desde la centrales IQ8Control C y M / FlexEs o funcionamiento autónomo con salida de relés para indicación de avería y alarma.. Incluso fuente de alimentación conforme a EN54-4. Dimensiones A: 200 mm H: 280 mm F: 39 mm (con detector H: 88 mm) . Aprobado VDS según EN 54-17,EN 54-18 , EN54-25 y la directiva de productos de la construcción CPD (Certificado 0786-CPD-20621 y DoP-20621130701)

**HLSPS25** u HLSPS25 Fuente de alimentación de 65W / 2,5A conforme EN54-4
Fuente de alimentación HLSPS25 de 65W conmutada de 24Vcc controlada por microprocesador. Se compone de fuente de alimentación, circuito de control/señalización y cabina metálica con capacidad para albergar baterías de hasta 22Ah, excepto baterías de 10-12Ah. Incluye 10 leds indicadores de estado situados en el frontal y 7 leds internos que amplían la información sobre los fallos de sistema. Dispone de 2 circuitos de salida (2 x 1,10A), configurables a uno solo ( 1 x 2,2A), protegidos contra cortocircuito mediante fusibles electrónicos. Consta de prueba de baterías manual y automática, supervisión de derivación a tierra y circuito de relé de fallo de sistema.

**PS-1207** u PS1207 Batería 12 V. 7A/H
Batería de 12V PS-1207. Capacidad 7Ah. Conexión por terminal Fastón.
