# Base universal roja via radio 805601.10

- Propiedad del archivo: CONSTRUNARIO
- Formato: FIEBDC-3/2012
- Programa: Construnario Versión 3.51
- Fecha de los precios: 25/01/2023
- Divisa: EUR
- Código: honeywell-li (15/02/2023)

**E805601.10** u Base universal roja via radio 805601.10
Suministro e instalación de base universal vía radio 805601.10 para conexión directa al lazo esserbus con centrales IQ8Control C y M / FlexEs, de 1 pulsador analógico IQ8 o 1 elemento óptico acústico analógico IQ8Alarm. Se pueden comunicar hasta un total de 32 bases universales a un transponder 805595.10. Permitiendo Identificación de los equipos de forma individual en la central, y funcionamiento regular de cada uno con visualización de alarma en cada equipo, transmitiendo alarma y averia incluso cuando se extrae el equipo y/o la base via radio, segun EN 54-2, con facil sustitución de equipos y baterias de supervisión continua, con aviso anticipado en la central de incendios para su sustitución. (Incluye baterias de litio 805597) Conexión remota de los equipos IQ8 a través de una línea con 2 hilos (máx. 3 metros), alcance en interior maximo de 30 mts y en exterior de 300 mts, dos banda de trabajo , una de 433 MHz con 16 canales y otra de 868 MHz con 7 canales, grado de protección IP42 material PC / ASA plástico de color rojo. Adecuada para alojar Pulsador IQ8 - módulo electrónico, diseño modular (ref.: 804905/804906), Pulsador IQ8 - diseño compacto (ref.: 804971) y Equipo de señalización de alarma IQ8Alarm (ref.: 8073xx). Para pulsadores de alarma pequeños se precisa marco de montaje 704967. Para dispositivos de alarma IQ8Alarm se precisa marco de montaje 805603. - Aprobado VDS según EN 54-18 , EN54-25 y la directiva de productos de la construcción CPD (Certificado 0786-CPD-20623 y DoP-20623130701) Totalmente instalado, programado y funcionando según planos y pliego de condiciones. Marca Esser Modelo 805601.10

| Código | Ud | Descripción | Rendimiento |
|---|---|---|---|
| 805601.10 | u | 805601.10 Base universal roja via radio (material) | 1.000 |
| 805605 | u | 805605 Tapa ciega para base vía radio (material) | 1.000 |
| TO01800 | h | Oficial 1ª electricista (mano de obra) | 0.300 |
| WW00300 | u | Material complementario o pzas. E (material) | 1.000 |
| WW00400 | u | Pequeño material (material) | 1.000 |

## Recursos

**805601.10** u 805601.10 Base universal roja via radio
Base universal vía radio 805601.10 para conexión directa al lazo esserbus con centrales IQ8Control C y M / FlexEs, de 1 pulsador analógico IQ8 o 1 elemento óptico acústico analógico IQ8Alarm. Se pueden comunicar hasta un total de 32 bases universales a un transponder 805595.10. Permitiendo Identificación de los equipos de forma individual en la central, y funcionamiento regular de cada uno con visualización de alarma en cada equipo, transmitiendo alarma y averia incluso cuando se extrae el equipo y/o la base via radio, segun EN 54-2, con facil sustitución de equipos y baterias de supervisión continua, con aviso anticipado en la central de incendios para su sustitución. (Incluye baterias de litio 805597) Conexión remota de los equipos IQ8 a través de una línea con 2 hilos (máx. 3 metros), alcance en interior maximo de 30 mts y en exterior de 300 mts, dos banda de trabajo , una de 433 MHz con 16 canales y otra de 868 MHz con 7 canales, grado de protección IP42 material PC / ASA plástico de color rojo. Adecuada para alojar Pulsador IQ8 - módulo electrónico, diseño modular (ref.: 804905/804906), Pulsador IQ8 - diseño compacto (ref.: 804971) y Equipo de señalización de alarma IQ8Alarm (ref.: 8073xx). Para pulsadores de alarma pequeños se precisa marco de montaje 704967. Para dispositivos de alarma IQ8Alarm se precisa marco de montaje 805603. Dimensiones A: 135 mm H: 135 mm F: 20 mm (sin accesorio) - Aprobado VDS según EN 54-18 , EN54-25 y la directiva de productos de la construcción CPD (Certificado 0786-CPD-20623 y DoP-20623130701)

**805605** u 805605 Tapa ciega para base vía radio
Tapa ciega de color roja y/o blanca 805605 para aplicaciones en las que los componentes IQ8 no están directamente montados sobre la base universal vía radio 805601.10 (conexión remota). Dimensiones A: 133 mm H: 133 mm F: 8 mm
