# Transponder de control de fuego a 24V y 230V 808621

- Propiedad del archivo: CONSTRUNARIO
- Formato: FIEBDC-3/2012
- Programa: Construnario Versión 3.51
- Fecha de los precios: 25/01/2023
- Divisa: EUR
- Código: honeywell-li (15/02/2023)

**E808600230** u Transponder de control de fuego a 24V y 230V 808621
Suministro e instalación de transponder 808621 configurable para 1 entrada de control y una salida de rele de 30 Vcc/Vca y 1 A ó 230 Vac y 16 A, con aislador de cortocircuito de lazo incorporado, para conexión al lazo de detección de incendios. En caja de plástico ABS gris con grado de IP55. Compatible con centrales IQ8 c/M y FlexSes. Conforme al Reglamento (UE) nº 305/2011 del Parlamento Europeo relativo a los productos de la construcción. Aprobado VDS según los requisitos de: EN54-17 y EN54-18 con certificado DoP-20792130701. Totalmente instalado, programado y funcionando según planos y pliego de condiciones. Marca ESSER Modelo 808621

| Código | Ud | Descripción | Rendimiento |
|---|---|---|---|
| 808621 | u | 808621 Transponder 24V y 230V conexión al lazo Esserbus Plus (material) | 1.000 |
| TO01800 | h | Oficial 1ª electricista (mano de obra) | 0.300 |
| WW00300 | u | Material complementario o pzas. E (material) | 1.000 |
| WW00400 | u | Pequeño material (material) | 1.000 |
| ATC99999 | h | Programación oficial especializado (mano de obra) | 0.050 |

## Recursos

**808621** u 808621 Transponder 24V y 230V conexión al lazo Esserbus Plus
Transponder 808621 configurable para 1 entrada de control y una salida de rele de 30 Vcc/Vca y 1A ó 230 Vca y 16 A, con aislador de cortocircuito de lazo incorporado, para conexión al lazo de detección de incendios. En caja de plástico ABS gris con grado de IP55. Compatible con centrales IQ8 c/M y FlexSes. No necesita alimentación a 24 Vcc.
