# Transponder 4 zonas / 2 salidas según norma EN54 808623

- Propiedad del archivo: CONSTRUNARIO
- Formato: FIEBDC-3/2012
- Programa: Construnario Versión 3.51
- Fecha de los precios: 25/01/2023
- Divisa: EUR
- Código: honeywell-li (15/02/2023)

**E808623** u Transponder 4 zonas / 2 salidas según norma EN54 808623
Suministro e instalación de módulo transponder para conexión al lazo de detección con aislador incorporado compatible con centrales serie IQ8 y FlexES referencia 808623, provisto de 4 entradas funcionando como zonas de detección convencional, si se utiliza para la conexión de detectores de seguridad intrínseca IQ8 EX (i) necesaria la barrera 764744. Para cumplimento de EN54-13 se requiere adicionalmente el conjunto final de línea 808626 para las 4 entradas y para las 2 salidas supervisadas con el conjunto final de línea 808624 . Relé programables de 30 V DC / 1 A ( Máx. 5 dispositivos de alarma acústica por cada salida). Solo necesita una dirección por lazo ccon las siguientes limitaciones de como máximo 100 transponder por central y/o, 31 transponder por lazo , y/o 32 transponder por zona detector / maximo 127 zonas de detección por lazo y/o 30 detectores convencionales y/o 10 pulsadores manuales MCP. Requiere caja 788650.10 y/o SMBT de superficie y/o 788651.10 de empotrar.ademas de alimentación auxiliar externa de 24 Vcc. Conforme al Reglamento (UE) nº 305/2011 del Parlamento Europeo relativo a los productos de la construcción. Aprobado VDS según los requisitos de: EN54-17 y EN54-18 con certificado 0786-CPD-20947 / -21057 y DoP 20615130701 Totalmente instalado, programado y funcionando según planos y pliego de condiciones. Marca ESSER Modelo 808623.

| Código | Ud | Descripción | Rendimiento |
|---|---|---|---|
| 808623 | u | 808623 Transponder 4 zonas / 2 salidas según norma EN54 (material) | 1.000 |
| 788650.10 | u | 788650.10 Caja de superficie color blanco (material) | 1.000 |
| TO01800 | h | Oficial 1ª electricista (mano de obra) | 0.300 |
| WW00300 | u | Material complementario o pzas. E (material) | 1.000 |
| WW00400 | u | Pequeño material (material) | 1.000 |
| ATC99999 | h | Programación oficial especializado (mano de obra) | 0.050 |

## Recursos

**808623** u 808623 Transponder 4 zonas / 2 salidas según norma EN54
Transponder para conexión al lazo de detección con aislador incorporado compatible con centrales serie IQ8 y FlexES referencia 808623,provisto de 4 entradas funcionando como zonas de detección convencional, si se utiliza para la conexión de detectores de seguridad intrínseca IQ8 EX (i) necesaria la barrera 764744.

**788650.10** u 788650.10 Caja de superficie color blanco
Caja de superficei color blanco 788650.10 para alojamiento de transponder fabricada en plástico de montaje superficial puede alojar en su interior 1 transponder para lazo.
