# Eurotransponder 4 Ent. Convencionales/ 2 sal 808630.10

- Propiedad del archivo: CONSTRUNARIO
- Formato: FIEBDC-3/2012
- Programa: Construnario Versión 3.51
- Fecha de los precios: 25/01/2023
- Divisa: EUR
- Código: honeywell-li (15/02/2023)

**E808630-10** u Eurotransponder 4 Ent. Convencionales/ 2 sal 808630.10
Suministro e instalación de módulo eurotransponder 808630.10, para conexión al lazo de detección de incendios esserbus, provisto de 4 entradas funcionando como zonas de detección convencional de otros fabricantes con una capacidad hasta 30 detectores cada una o tambien para supervisión de señales técnicas y 2 salidas de relé programables. ocupa una unica dirección de lazo por transponder, Máximo 100 transponder por central y/o, 31 transponder por lazo , y/o 32 transponder por zona detector. Montado en caja empotrar modelo 788651.10, fabricada en plástico y un índice de protección IP40. Requiere alimentación externa de 12 Vcc. Conforme al Reglamento (UE) nº 305/2011 del Parlamento Europeo relativo a los productos de la construcción. Aprobado VDS según los requisitos de: EN54-17 y EN54-18 con certificado 0786-CPD-20615 y DoP 20615130701 Totalmente instalado, programado y funcionando según planos y pliego de condiciones. Marca ESSER Modelo 808630.10.

| Código | Ud | Descripción | Rendimiento |
|---|---|---|---|
| 808630.10 | u | 808630.10 Eurotransponder 4 Ent. Convencionales/ 2 sal. (material) | 1.000 |
| 788650.10 | u | 788650.10 Caja de superficie color blanco (material) | 1.000 |
| TO01800 | h | Oficial 1ª electricista (mano de obra) | 0.300 |
| WW00300 | u | Material complementario o pzas. E (material) | 1.000 |
| WW00400 | u | Pequeño material (material) | 1.000 |
| ATC99999 | h | Programación oficial especializado (mano de obra) | 0.050 |

## Recursos

**808630.10** u 808630.10 Eurotransponder 4 Ent. Convencionales/ 2 sal
Eurotransponder 808630.10 para conexión de líneas convencionales de detectores de otros fabricantes al lazo de detección de incendios esserbus. Dispone de 4 entradas funcionando como zonas de detección convencional con una capacidad hasta 30 detectores cada una (según fabricante identificar la resistencia final de linea necesaria RFL) o para supervisión de señales técnicas y 2 salidas de relé programables de máx. 30 V DC/1 Amp ocupa una unica dirección de lazo por transponder, Máximo 100 transponder por central y/o, 31 transponder por lazo , y/o 32 transponder por zona detector. Requiere caja 788650.10 supercie y/o de empotrar 788651.10. Requiere alimentación externa 12Vcc.

**788650.10** u 788650.10 Caja de superficie color blanco
Caja de superficei color blanco 788650.10 para alojamiento de transponder fabricada en plástico de montaje superficial puede alojar en su interior 1 transponder para lazo.
