# Módulo IQ8 FCT 1 Ent/1 sal. rele con aislador 804867

- Propiedad del archivo: CONSTRUNARIO
- Formato: FIEBDC-3/2012
- Programa: Construnario Versión 3.51
- Fecha de los precios: 25/01/2023
- Divisa: EUR
- Código: honeywell-li (15/02/2023)

**EG804867** u Módulo IQ8 FCT 1 Ent/1 sal. rele con aislador 804867
Suministro e instalación de módulo IQ8 FCT de 1 entrada técnica más 1 salida de relé 804867 ,con aislador de cortocircuito de lazo incorporado , para conexión al lazo de detección de incendios esserbus sin necesidad de alimentación externa.Provisto de led indicador de entrada activada y llave para apertura de la tapa para acceder al módulo electrónico. Instalación directa sobre caja de mecanismo universal. Con un grado de protección IP43, para grado IP55 se requiere cubierta ref. 704965. Incluye caja de superficie 704985 ABS gris. Conforme al Reglamento (UE) nº 305/2011 del Parlamento Europeo relativo a los productos de la construcción. Aprobado VDS según los requisitos de: EN54-17 y EN54-18 con certificado DoP: 20792130701 Totalmente instalado, programado y funcionando según planos y pliego de condiciones. Marca ESSER Modelo 804867.

| Código | Ud | Descripción | Rendimiento |
|---|---|---|---|
| 804867 | u | 804867 Mód. IQ8 FCT 1 ent. técnica 1 salida relé y aislador (material) | 1.000 |
| 704985 | u | 704985 Caja montaje superficie de 1 módulo TAL color gris (material) | 1.000 |
| TO01800 | h | Oficial 1ª electricista (mano de obra) | 1.000 |
| WW00300 | u | Material complementario o pzas. E (material) | 1.000 |
| WW00400 | u | Pequeño material (material) | 1.000 |
| ATC99999 | h | Programación oficial especializado (mano de obra) | 0.050 |

## Recursos

**804867** u 804867 Mód. IQ8 FCT 1 ent. técnica 1 salida relé y aislador
Módulo IQ8 FCT de 1 entrada técnica más 1 salida de relé 804867 , con aislador de cortocircuito de lazo incorporado , para conexión al lazo de detección de incendios esserbus sin necesidad de alimentación externa.Provisto de led indicador de entrada activada y llave para apertura de la tapa para acceder al módulo electrónico. Instalación directa sobre caja de mecanismo universal. Con un grado de protección IP43, para grado IP55 se requiere cubierta ref. 704965. Necesaria caja de superficie 704985 ABS gris. Monitorización en tiempo real de ejecución y supervisión de 2 estados con una entrada, rele modo de activación normal o confirmación de activación con la entrada. Instalación típica para detección de señales técnicas de contactos externos y maniobras por relé con tensiones de seguridad, NO superiores a 24 Vdc.

**704985** u 704985 Caja montaje superficie de 1 módulo TAL color gris
Caja para montaje color gris para módudlo 804868 IQ8 TAL. Instalaión en superficie para tubo visto o empotrado ref 704985
