# Barrera Ex para detectores Ex a transponder 764744

- Propiedad del archivo: CONSTRUNARIO
- Formato: FIEBDC-3/2012
- Programa: Construnario Versión 3.51
- Fecha de los precios: 25/01/2023
- Divisa: EUR
- Código: honeywell-li (15/02/2023)

**EX764744** u Barrera Ex para detectores Ex a transponder 764744
Suministro e instalación de Barrera EX, para detectores intrínsecamente seguros de las serie IQ8 en modo convencional para conexión a zona de transponder 808623. - Máximo 8 detectores por zona - Máximo 300 metros de cable desde la barrera al último detector Marca ESSER Modelo 764744.

| Código | Ud | Descripción | Rendimiento |
|---|---|---|---|
| 764744 | u | 764744 Barrera Ex para detectores Ex a transponder (material) | 1.000 |
| TO01800 | h | Oficial 1ª electricista (mano de obra) | 1.000 |
| WW00300 | u | Material complementario o pzas. E (material) | 1.000 |
| WW00400 | u | Pequeño material (material) | 1.000 |

## Recursos

**764744** u 764744 Barrera Ex para detectores Ex a transponder
Barrera EX, para detectores intrínsecamente seguros de las serie IQ8 en modo convencional para conexión a zona de transponder 808623. - Máximo 8 detectores por zona - Máximo 300 metros de cable desde la barrera al último detector Marca ESSER Modelo 764744.
