# Barrera Ex para detectores de seguridad intrínseca 804744

- Propiedad del archivo: CONSTRUNARIO
- Formato: FIEBDC-3/2012
- Programa: Construnario Versión 3.51
- Fecha de los precios: 25/01/2023
- Divisa: EUR
- Código: honeywell-li (15/02/2023)

**EX804744** u Barrera Ex para detectores de seguridad intrínseca 804744
Suministro e instalación de Barrera EX para conexión al lazo esserbus/esserbusPLus de detectores intrínsecamente seguros de la serie IQ8 con direccionamiento individual. - Máximo 10 detectores por barrera - Máximo 4 barreras por lazo - Máximo 400 metros de cable desde la barrera al último detector Cada barrera reduce en 200 metros la longitud del lazo -3 unidades de factor de carga por barrera. Marca ESSER Modelo 804744.

| Código | Ud | Descripción | Rendimiento |
|---|---|---|---|
| 804744 | u | 804744 Barrera Ex para detectores de seguridad intrínseca (material) | 1.000 |
| TO01800 | h | Oficial 1ª electricista (mano de obra) | 1.000 |
| WW00300 | u | Material complementario o pzas. E (material) | 1.000 |
| WW00400 | u | Pequeño material (material) | 1.000 |

## Recursos

**804744** u 804744 Barrera Ex para detectores de seguridad intrínseca
Barrera EX para conexión al lazo esserbus/esserbusPLus de detectores intrínsecamente seguros de la serie IQ8 con direccionamiento individual. - Máximo 10 detectores por barrera - Máximo 4 barreras por lazo - Máximo 400 metros de cable desde la barrera al último detector Cada barrera reduce en 200 metros la longitud del lazo -3 unidades de factor de carga por barrera. Marca ESSER Modelo 804744.
