# F-INF-25 Filtro de tuberia externo

- Propiedad del archivo: CONSTRUNARIO
- Formato: FIEBDC-3/2012
- Programa: Construnario Versión 3.51
- Fecha de los precios: 25/01/2023
- Divisa: EUR

**F-INF-25** u F-INF-25 Filtro de tuberia externo
Filtro de tubería externo compatibles con las tuberías suministradas por HLSI de 25 mm de diámetro exterior.
