# Clip para tubo ciego

- Propiedad del archivo: CONSTRUNARIO
- Formato: FIEBDC-3/2012
- Programa: Construnario Versión 3.51
- Fecha de los precios: 25/01/2023
- Divisa: EUR

**F-PC-0** u Clip para tubo ciego
Suministro e instalación de clip de entornos estandar para tubería HLSI de diámetro 25 mm de exterior ciego. Color negro. Suministro en paquetes de 5 piezas.
