# Clip para tubo con agujero de 4 mm. Color Amarillo

- Propiedad del archivo: CONSTRUNARIO
- Formato: FIEBDC-3/2012
- Programa: Construnario Versión 3.51
- Fecha de los precios: 25/01/2023
- Divisa: EUR

**F-PC-4** u Clip para tubo con agujero de 4 mm. Color Amarillo
Suministro e instalación de clip de entornos estandar para tubería HLSI de diámetro 25 mm de exterior con agujero de 4 mm. Color Amarillo. Suministro en paquetes de 5 piezas.
