# Fuente de alimentación de emergencia 24Vdc 640A

- Propiedad del archivo: CONSTRUNARIO
- Formato: FIEBDC-3/2012
- Programa: Construnario Versión 3.51
- Fecha de los precios: 25/01/2023
- Divisa: EUR
- Código: honeywell-li (15/02/2023)

**F.A.24V640Ah** u Fuente de alimentación de emergencia 24Vdc 640A
Suministro e instalación de fuente de alimentación de emergencia para para suministro de energía auxiliar o secundario en los sistemas de alarmas por voz (VAS) Variodyn® D1, en cumplimiento con los requerimientos de EN54-4/A2. Tensión de salida estabilizada a 24Vdc con filtrado mejorado y protección contra cortocircuito, así como funciones de monitorización permanente del estado de baterías y fusibles principales, para incremento de la seguridad. Ocupa 1HU en rack 19" Totalmente instalada y funcionando según planos y pliego de condiciones. Modelo 581722 de Honeywell Life Safety.

| Código | Ud | Descripción | Rendimiento |
|---|---|---|---|
| 581723 | u | 581722 Fuente alimentación emergencia EN54-4/A2 (24Vdc; 12Ah-640Ah) (material) | 1.000 |
| ATC00400 | h | Cuadrilla albañilería formada por oficial 1ª instalador y ayudante especialista. (mano de obra) | 0.500 |
| WW00300 | u | Material complementario o pzas. E (material) | 5.000 |
| WW00400 | u | Pequeño material (material) | 10.000 |

## Recursos

**581723** u 581722 Fuente alimentación emergencia EN54-4/A2 (24Vdc; 12Ah-640Ah)
Fuente de alimentación de emergencia para para suministro de energía auxiliar o secundario en los sistemas de alarmas por voz (VAS) Variodyn® D1. Tensión de salida estabilizada a 24Vdc con filtrado mejorado y protección contra cortocircuito, así como funciones de monitorización permanente del estado de baterías y fusibles principales, para incremento de la seguridad. Sencillez de cableado gracias a sus conexiones de alto rendimiento, con salidas separadas y protegidas individualmente (3 de 5 A para la alimentación de hasta 3 DOMs u otros dispositivos de control y otras 6 de hasta 40 A para la alimentación de sus correspondientes amplificadores), así como contactos para información de estado remota. Diseño en línea con el resto de elementos del sistema Variodyn® D1, para montaje en rack de 19", con factor de forma de bajo perfil (sólo 2 HU), leds de estado frontales y funcionamiento silencioso. Mediante el uso de 2 baterías de 12V/150Ah (ref. 581731) conectadas en serie, la capacidad de la fuente de alimentación de emergencia es de 24V/150Ah. Esta capacidad puede incrementarse hasta un máx. de 24V/210Ah mediante la conexión de 4 baterías de 12V/105Ah (ref. 581730). La certificación EN54-4(A2) la habilita para su uso como fuente de alimentación de emergencia en sistemas de evacuación por voz.
