# Sistema de aspiración FAAST-FLEX convencional de 1 canal

- Propiedad del archivo: CONSTRUNARIO
- Formato: FIEBDC-3/2012
- Programa: Construnario Versión 3.51
- Fecha de los precios: 25/01/2023
- Divisa: EUR
- Código: honeywell-li (15/02/2023)

**FAASTFLEX1** u Sistema de aspiración FAAST-FLEX convencional de 1 canal
Suministro e instalación de sistema FAAST-FLEX de análisis de humos por aspiración de un canal autónomo modelo FLX-010. No precisa de conexión al lazo analógico. Incluye una cámara de valores de sensibilidad entre 0,05 %obs/m y 6,56 %obs/m. Dispone de 1 entrada de tubería de muestra. Longitud máx. en una sola línea de 105m y 2x150m o con tubería en ramales. Con hasta 32 orificios en clase C, 15 en clase B y 5 en clase A. Conforme al Reglamento (UE) nº 305/2011 del Parlamento Europeo relativo a los productos de la construcción. Aprobado según los requisitos de EN54-20 ( clase A,B,C). Requiere fuente de alimentación de 24 Vcc según EN54-4. Consumo máximo de corriente: 400mA a 24 Vcc. Totalmente instalado, programado y funcionando según planos y pliego de condiciones. Marca HLSI Modelo FLX-010.

| Código | Ud | Descripción | Rendimiento |
|---|---|---|---|
| FLX-020 | u | Sistema de aspiración FAAST-FLEX autónomo 2 canales (material) | 1.000 |
| WW00300 | u | Material complementario o pzas. E (material) | 10.000 |
| WW00400 | u | Pequeño material (material) | 10.000 |
| ATC99999 | h | Programación oficial especializado (mano de obra) | 0.200 |
| ATC00100 | h | Cuadrilla albañilería formada por oficial 1ª y peón especializado. (mano de obra) | 0.500 |
| ATC00400 | h | Cuadrilla albañilería formada por oficial 1ª instalador y ayudante especialista. (mano de obra) | 1.000 |

## Recursos

**FLX-020** u Sistema de aspiración FAAST-FLEX autónomo 2 canales
Sistema FAAST-FLEX de análisis de humos por aspiración de dos canales autónomo modelo FLX-020. No precisa de conexión al lazo analógico. Incluye una cámara de valores de sensibilidad entre 0,05 %obs/m y 6,56 %obs/m.
