# FX808323 Placa base de 4 slots, derecha-inferior

- Propiedad del archivo: CONSTRUNARIO
- Formato: FIEBDC-3/2012
- Programa: Construnario Versión 3.51
- Fecha de los precios: 25/01/2023
- Divisa: EUR

**FX808323** u FX808323 Placa base de 4 slots, derecha-inferior
Placa base con 4 slots y terminales FX808323 para conexión en posición derecha o inferior para conectar hasta 4 módulos de lazo y/o essernet. Existe versión para central en Rack con conexionado para carril Ref. FX808423 + FX808435. Dimensiones A: 140 mm H: 120 mm F: 25 mm Marca ESSER Modelo FX808323.
