# FX808330 Conector enchufable de 3 vías para fuentes de alimentación auxiliares para centrales FlexES

- Propiedad del archivo: CONSTRUNARIO
- Formato: FIEBDC-3/2012
- Programa: Construnario Versión 3.51
- Fecha de los precios: 25/01/2023
- Divisa: EUR

**FX808330** u FX808330 Conector enchufable de 3 vías para fuentes de alimentación auxiliares para centrales FlexES
Conector enchufable para unir en cascada hasta 3 fuentes auxiliares de alimentación. Conector con sistema de cierre de protección. • Adaptador para conectar al módulo principal de alimentación
